# Bergschule Apolda - Brandschutztechn. u. San.Maßn.
Angebotsaufforderung (GAEB DA XML 3.1, DA83)
Projekt: 1805bsa
Währung: EUR
Bieterkommentare zugelassen: ja
Auftraggeber: Kreis Weimarer Land, Bauamt | Bauverwaltung, Bahnhofstraße 28, 99510 Apolda
Erstellt mit: GXML Toolbox V3.11 R20091211, ARRIBAp V14.3.688, 10.08.2026

## Hinweise zum Objekt
Hinweise zum Objekt

Das 1930 auf der innerstädtischen Anhöhe Heidenberg in zentraler städtischer Lage errichtete Gebäude der Bergschule Apolda ist als Einzeldenkmal in der Thüringer Denkmalliste verzeichnet.
Der schlichte und sachlich gestaltete Baukörper kann sowohl äußerlich als auch im Innenraum als Vertreter des modernen Bauens der 20er und 30er Jahre bezeichnet werden.

Gebäudenutzung:

Das Schulgebäude wird heute durch das Staatliche Gymnasium Bergschule Apolda, mit ca. 540 Schülern, genutzt.

Baukörper:

Das freistehende Schulgebäude bildet einen langgestreckten Baukörper ab, der mit einem mittigen Versatz errichtet wurde. Das Gebäude misst in seiner Längenausdehnung ca. 85 m, jeder der beiden versetzt angeordneten Flügel hat eine Breite von ca. 17 m.
Das Gebäude hat 5 Vollgeschosse, die oberste Nutzungsebene liegt im ausgebauten Dachgeschoss - darüber befindet sich weiterer nicht ausgebauter Dachraum. Das Dach ist als Walmdach ausgebildet.
Das unterste Geschoss ist ebenerdig erschlossen, in Teilbereichen liegt es jedoch aufgrund der Topographie zu halber Raumhöhe im Erdreich. Als tatsächliches Kellergeschoss können nur einzelne kleine Räume unter den Treppenanlagen der Treppenhäuser sowie der Technikkeller (welcher über 1,5 Geschosshöhen ins Erdreich einbindet und sich noch bis außerhalb des Gebäudes in den Hof erstreckt) bezeichnet werden.
Der nördliche niedrigere Anbau beherbert die Turnhalle, die für sportliche Aktivitäten genutzt wird. Ein weiterer ehemals vorhandener östlicher Anbau mit der großen Aula brannte bereits vor Jahrzehnten ab und wurde bis heute nicht wieder errichtet.
Die Klassen- und Fachunterrichtsräume etc. sind zweihüftig angeordnet und werden durch an den Enden und Treppenhäusern belichtete langgestreckte Flure erschlossen.
An den Gebäudegiebelseiten und Flurenden sind jeweils im Geschoss die Sanitärräume übereinanderliegend angeordnet. Im Gebäudeversatzbereich befinden sich zentrale Räume wie Schulleitung, Lehrerzimmer etc.

Erschließung:

Das freistehende Gebäude ist von als Schulhof genutzten großzügigen Frei- und Grünflächen umgeben, die in Teilflächen als Parkplatzflächen für Lehrer dienen. Erschlossen wird das Grundstück durch eine Zufahrt von der Dr.-Theodor-Neubauer-Str. aus sowie rückseitig von der Kanoldstr. Teilflächen des Schulhofes sind befahrbar.
Der Haupteingang befindet sich mittig des Gebäudes am Gebäudeversatz und ist über die Dr.-Theodor-Neubauer-Str. aus zu erreichen. Weitere 5 Nebeneingänge sind ebenfalls nutzbar.
Die vertikale Gebäudeerschließung erfolgt durch 2 Haupttreppenhäuser und ein Nebentreppenhaus vom Erdgeschoss bis ins Dachgeschoss.

Erläuterungen zu den Baumaßnahmen

Die hier ausgeschriebenen Gerüstbauarbeiten dienen dem vierten Bauabschnitt der Fenstererneuerung, Fassade  SO, Teil 1 (2/2) sowie SO Teil 2 anteilig, einschließlich des dazugehörigen Sonnenschutzes.
Aus- und Einbau der großen Klassenraum-Fenster, die bündig in der Fassade liegen, erfolgt in den Geschossen EG bis 3.OG, Fassade SO, von außen. Des Weiteren wird an diesen Fenstern außenliegender Sonnenschutz montiert.
Bei den Fenstern, die hinter einem Anschlag eingebaut sind (EG), erfolgen die Demontage- und Montagearbeiten von innen, hier wird kein Sonnenschutz montiert.

Die Gerüststellung erfolgt an den beiden Fassadenabschnitten der Fassade SO mit Unterbrechung durch den Mittelrisaliten, der den Gebäudeversatz markiert. Es werden 2 Teilflächen der Fassade eingerüstet.
Daher können zur Gerüststellung beide Zufahrten zum Schulhof des Gymnasiums genutzt werden. Vor Leistungsbeginn sind entsprechende Abstimmungen mit der Bauüberwachung und den Hausmeistern zu treffen.

Erläuterungen zur Baudurchführung:

Für die Baumaßnahmen kann einer der Nebenzugänge über den Schulhof fußläufig genutzt werden sowie die Zufahrt bis zum Schulhof über die Hauptzufahrtsstraße, die Dr.-Theodor-Neubauer-Str.
Eine weitere Zufahrt ist über die Kanold-Str. gegeben.

Materiallagerungsmöglichkeiten vor Ort stehen nur begrenzt zur Verfügung.
Über den Zugang zum Gebäude, den Materialtransport sowie Lagermöglichkeiten ist vor Beginn der Arbeiten eine Abstimmung mit dem Hausmeister zwingend erforderlich.

Die Besichtigung des Leistungsortes und Aufmaßarbeiten im Vorfeld der Bauarbeiten sind zeitlich immer mit dem zuständigen Hausmeister abzustimmen.

Es wird darauf hingewiesen, dass die Arbeiten in einem ständig genutzten Gebäude stattfinden und daher die Transporte mit äußerster Sorgfalt zu erfolgen haben, um Beschädigungen jeglicher Art an nicht zu bearbeitender Bausubstanz zu vermeiden. Hierbei wird noch einmal auf den Status Einzeldenkmal hingewiesen.

Auf Ordnung und Sauberkeit im Baustellen- und Lagerbereich ist besonders zu achten. Alle anfallenden Materialreste und Abfälle sind täglich aus dem Gebäude zu entfernen und können bis zur geordneten Entsorgung an einer ausgewiesenen Sammelstelle auf dem Gelände - Containerstandort - gelagert werden.

Bauzeit:

Die Leistungen werden in einem genutzten Gebäude ausgeführt, d.h. es ist besondere Rücksicht auf die nutzungsbedingten Abläufe im Hause zu nehmen. So ist außerhalb der Ferienzeiten mit Einschränkungen durch die Schulnutzung (Begehen durch Schüler / Lehrer etc.) zu rechnen, gegenseitige Rücksichtnahme ist erforderlich. Kurzzeitige Unterbrechungen sind einzuplanen.

Die Ausführungszeit der ausgeschriebenen Leistungen Gerüstbau ist in Abhängigkeit zu den Tischlerarbeiten der Fenstererneuerung dieses Abschnittes geplant, der Gerüstaufbau hierfür erfolgt frühestens im 3. / 4.Quartal 2026.

Alle benutzten Flächen sind nach Abschluss der beauftragten Leistungen wieder in einen sauberen Zustand zu versetzen (wie vorgefunden).

Vorbemerkungen zur Leistung

Die Ausführung der Bauleistungen hat nach den anerkannten Regeln der Technik und Baukunst gemäß dem aktuellen Stand norm- und regelgerecht zu erfolgen.

Technische und technologische Unterbrechungen der Leistungserbringung sind - wie in der Ausführungszeit angegeben - einzukalkulieren.

Vom Auftragnehmer ist nach Abschluß der Arbeiten eine vollständige und umfängliche Dokumentation zu allen Leistungsbestandteilen zu erstellen und an den Auftraggeber zu übergeben.

Werden Materialien und Baustoffe vom Bieter angeboten und eingesetzt, für die eine Gleichwertigkeit in Bezug zu den ausgeschriebenen Richtfabrikaten nachzuweisen ist, so soll der Nachweis der Gleichwertigkeit vom Bieter mit der Abgabe der Angebote geführt werden.

Des Weiteren wird darauf hingewiesen, dass an einem bestehenden Gebäude mit intakten Außenanlagen und Fassaden gearbeitet wird, die nicht zu beeinträchtigen sind. Ausreichende Schutzmaßnahmen der umgebenden Flächen und der notwendigen Transportwege vor allem im Gebäudeinneren sind zu ergreifen und penibel einzuhalten.
Es ist auch darauf zu achten, dass die vorhandenen Konstruktionsteile, die nicht verändert werden sollen, entsprechend zu schützen sind, damit Beschädigungen und Beeinträchtigungen vermieden werden.

## Besondere allgemeine Vorbemerkungen
Besondere allgemeine Vorbemerkungen

| 1. | Abrechnungsgrundlage ist das Aufmaß je nach Baufortschritt anhand der bereits erbrachten Leistungen. Die |  | Aufmaße für die Abschlagszahlungen und für die Schlußrechnung sind vom Auftragnehmer zusammen mit der | Bauleitung am Bau zu nehmen. |
| --- | --- | --- | --- | --- |
| 2. | Alle Materialien sind sofort nach Auftragserteilung sicherzustellen. Terminüberschreitungen wegen nicht | vorhandenen Materials werden nicht akzeptiert. |  |  |

Vor der Materialbestellung ist eine Absprache mit dem Architekten unbedingt notwendig.

3.  Das einwandfreie Schützen der Bauteile und Materialien bis zur endgültigen Fertigstellung geht zu Lasten des  Auftragnehmers. Bauseits versetzte Teile oder bereits vorhandene Bauteile sind entsprechend zu schützen.  Etwaige Beschädigungen, die durch den Auftragnehmer verursacht wurden, gehen mit allen Folgekosten zu  seinen Lasten.

| 4. | Sind Arbeiten auf Stundennachweis erforderlich, bedarf dies der Genehmigung des Bauherrn / der Bauleitung. |  |
| --- | --- | --- |
|  | Über Stundenlohnleistungen sind Stundenlohnbögen / Regienachweise zu führen. Diese sind der | Bauüberwachung zur Prüfung und Bestätigung zeitnah vorzulegen. |
|  | Nicht vom Bauherrn / der Bauleitung genehmigte Regiearbeiten werden in keinem Fall anerkannt. |  |

5.  Die im Leistungsverzeichnis angegebenen Einheitspreise gelten bei Massenmehrung oder Massenminderung  gemäß VOB.

6.  Die Anschlüsse für Baustrom und Bauwasser sind auf der Baustelle vorhanden. Für die anteiligen Kosten des  Stroms und Wasserverbrauchs werden im Fall einer Auftragserteilung entsprechende vertragliche  Vereinbarungen getroffen.

7.  Das Sauberhalten der Baustelle, Beseitigen und Abfahren von Materialresten Verpackungsmaterial, Schutt und  dergl. ist ohne Aufforderung vom Auftragnehmer durchzuführen. Erfolgt die Schuttbeseitigung nicht oder nur  vollständig, so ist die Bauleitung berechtigt, die Arbeiten nach Vorankündigung zu Lasten des Auftragnehmers  ausführen zu lassen.

8.  Die Einheitspreise verstehen sich einschließlich Lieferung und Verarbeitung der Materialien, sowie  einschließlich sämtlicher Vor- und Nebenarbeiten, Befestigungsmaterialien usw., wenn in den Positionen des  Leistungsverzeichnisses nicht ausdrücklich etwas anderes erwähnt wird.

9.  Die angegebenen Maße in den Positions-, Ausführungs- und Detailplänen sind vor Ausführung der Arbeiten vom  Auftragnehmer eigenverantwortlich zu überprüfen bzw. am Bau zu nehmen.

10.  Für die beschädigungs- und diebstahlsichere Lagerung seines Materials und seiner Geräte hat der  Auftragnehmer, in Absprache mit der Bauleitung, eigenverantwortlich Sorge zu tragen.

11.  Der Bieter übernimmt für sein Angebot die Verpflichtung der Vollständigkeit, d.h. Leistungen und  Nebenleistungen, die sich aus den einzelnen Positionen zwangsläufig ergeben, sind einzukalkulieren und mit den  Einheitspreisen abgegolten, auch wenn sie nicht ausdrücklich erwähnt werden.

| 12. | Nach Auftragserteilung sind in Absprache mit dem beauftragten Architekten folgende Vorgaben zu erbringen: |
| --- | --- |
|  | - Namentliche Benennung eines Fachbauleiters als Ansprechpartner für den Auftraggeber bzw. die Bauleitung. |

| 13. | Es wird ausdrücklich darauf hingewiesen, daß der Auftragnehmer verpflichtet ist, alle gültigen Gesetze, | Verordnungen, Normen und Richtlinien zu beachten, die dieses Gewerk tangieren. |  |
| --- | --- | --- | --- |
|  | Der von ihm benannte Fachbauleiter hat, zusammen mit dem Architekten, sein Gewerk mit den anderen | entsprechend zu koordinieren, auftretende Unstimmigkeiten, Maßabweichungen, Fehler usw. der Bauleitung zu | melden und rechtzeitig alle erforderlichen Angaben, Daten und Pläne beim Architekten anzufordern. |

| 14. | Nach Beendigung der Arbeiten findet eine förmliche Schlussabnahme statt. |  |  |  |
| --- | --- | --- | --- | --- |
|  | Für die Bereiche, die vor der Schlußabnahme in Benutzung gehen bzw. vom Auftragnehmer wegen Folgearbeiten |  | nicht in zumutbarem Maß geschützt werden können, erfolgt auf Antrag des Auftragnehmers eine | Zustandsaufnahme zur Beweissicherung und Gefahrenrisikoentlastung; |
|  | die übrigen Abnahmewirkungen gemäß VOB treten jedoch erst nach der Schlußabnahme des Gesamtauftrages |  | ein. |  |
|  | Nach der Schlußabnahme endet die Verantwortung des Auftragnehmers bzgl. Beschädigung, Diebstahl, | Bauüberwachung etc. |  |  |
|  | Die Gewährleistungsfristen bleiben davon unberührt. |  |  |  |

| 15. | Änderungen, Streichungen und Zusätze im Leistungsverzeichnis sind nicht zulässig. Auf weitere, nach Ansicht |  |
| --- | --- | --- |
|  | des Bieters notwendige Leistungen, auf andere erforderliche Konstruktionen oder fachliche Änderungen in den | Positionstexten ist vom Bieter in einem separaten Begleitschreiben hinzuweisen. |
|  | Die Angebote sind vollständig auszufüllen. |  |

16.  Kurzzeitige technologische Unterbrechungen während der Einsatzzeit sind in das Angebot einzukalkulieren und  werden nicht gesondert vergütet.

17.  Die Teilnahme eines Vertreters des Bieters am wöchentlichen jour fixe Termin während der Bauausführung ist  bindend und in die Einheitspreise einzukalkulieren.

| 18. | Es wird darauf hingewiesen, dass die an den Leistungsort angrenzenden Flächen, Bauteile, Bekleidungen |
| --- | --- |
|  | usw. (auch in Verkehrwegen) keinerlei Beeinträchtigungen oder Beschädigungen erfahren dürfen. |

Zuwiderhandlungen gehen zu Lasten des Bieters.

19.  Der Auftragnehmer hat ein Bautagebuch zu führen und wöchendlich dieses der Bauleitung vorzulegen.

## Los 36: Gerüstbauarbeiten 5
Datum: 09.08.2026

### Bereich 01 Fassadengerüst

#### Abschnitt 01.01 Fassadengerüst

*Hinweis: Hinweis*
Hinweis

Die nachfolgend beschriebenen Gerüstbauarbeiten dienen dem vierten Bauabschnitt der Fenstererneuerung, Fassade  SO, Teil 1 (2/2) sowie SO Teil 2 anteilig, einschließlich des dazugehörigen Sonnenschutzes.

Die nicht im Zusammenhang stehenden 2 Fassadenabschnitte sind über die gesamte Höhe bis zur Dachkante einzurüsten, da im Zuge der Fenstererneuerung auch die dazugehörigen Putz- und Malerarbeiten als Anarbeitung / Reparaturen ausgeführt werden. Eingeschlossen ist jeweils der gesamte Fassadenteilbereich.

Die großen Klassenraum-Fenster in den Geschossen Fassade SO, werden von außen aus- und eingebaut, da sie bündig in der Fassade liegen.
Diese Fenster erhalten außen liegenden Sonnenschutz als Wandaufbau-System.

Die Sonnenschutzelemente stehen mind. 13 cm vor der Außenwand vor.
Der zulässige Gerüstabstand zur Wand (Abstand bis 30 cm) ist darauf auszurichten, um die Montagen der Fenster-Elemente und des Sonnenschutzes nicht zu behindern.
Vor den großen Öffnungen sollte möglichst kein Gerüstständer stehen. Gerüstverankerungen dürfen nicht ober- oder unterhalb der Fenster sein, sondern sind zwischen den Fenstern anzuordnen, um den Montagehub nicht zu behindern.

Bei allen anderen Fenstern, die hinter einem Anschlag eingebaut sind, erfolgen die Demontage- und Montagearbeiten von innen, hier wird kein Sonnenschutz montiert.

Die Arbeitsflächen der baulichen Leistungserbringung und die Aufstellbereiche des Gerüstes SW und SO sind mit Bauzaun abzugrenzen, da während der Ausführung der Leistungen die Schule voll genutzt wird. Der Arbeitsabschnitt befindet sich nahe der Zufahrten zum Schulhof des Gymnasiums.
Es ist daher auch mit Personen- und Fahrzeugverkehr zu rechnen.

Anschluss-Stellen für Normal-Strom stehen im Gebäude in vielen Räumen zur Verfügung. Durch den Hausmeister ausgewiesene Stromanschluss-Stellen können vom Bieter mit genutzt werden. Die Abrechnung erfolgt über die vertraglichen Festlegungen des Auftraggebers.

Ebenso können die im Gebäude vorhandenen Toilettenanlagen von den Mitarbeitern des Bieters mit genutzt werden, eine Baustellentoilette wird daher nicht vorgesehen.

Vorstehende Sachverhalte sind bei Leistungserbringung zu berücksichtigen.

**01.01.0010 Fassadengerüst, Arbeitsgerüst, LK 3, W06**
Arbeitsgerüst als Fassadengerüst, für Arbeiten an der Fassade zur Erneuerung der Fenster,
als längenorientiertes Standgerüst ohne Bekleidung,
gemäß DIN EN 12811-1 und DIN EN 12810-1;
als Systemgerüst mit Gerüstlagen, geschlossen,  Abstand 2 m,
Lastklasse 3, gleichmäßig verteilte Verkehrslast 2,00 kN/m2,
Breitenklasse:  W06,
mit Seitenschutz,
vertikaler Zugang mit einer Leiter (LA),
verankern.
Verwendungszweck: Montagearbeiten Fenster.

Höhe einzurüstender Fläche:
Fassade SO: ca. 16 m über Gerüststandfläche (EG bis 3.OG),

Standfläche: eben, normal belastbar,
geschlämmte Sand-Splitt-Decke und Rasenfläche
Höhe der obersten Gerüstlage: 14 bis 15 m über Terrain.

Leistung einschl. Schützen der Aufstandsfläche unter den Gerüstständern mit Holz-Bohlen.

Gerüst liefern, aufstellen, abbauen und abtransportieren.
Mit dem Einheitspreis sind das Anbringen und Entfernen der erforderlichen Gerüstbefestigungen bzw. Verankerungen abgegolten.

Gebrauch und Benutzung auch für nachfolgende Unternehmer.

Leistungsort:
Die Gerüststellung erfolgt an Teilflächen,
Fassade SO, Teil 1 2/2 und Teil 2 anteil.
Menge: 650,000 m2

**01.01.0020 Fassadengerüst, Gebrauchsüberlassung**
Fassadengerüst als Standgerüst wie zuvor beschrieben;  Gebrauchsüberlassung.

Gerüstklasse: 3

Gebrauchsüberlassung: 20 Wochen
Menge: 13000,000 m2Wo

**01.01.0030 Überbrückung von Eingängen, Durchfahrten u. dgl., LK 3, W06**
Überbrückung von Durchfahrten, Eingängen, nicht tragfähigen Bauteilen u. dgl. in der Gerüstkonstruktion.

Überbrückungsbreite: bis 9,00 m
Lastklasse: 3
Breitenklasse: W06
Einbauhöhe vom Terrain: ca. 4,00 bis 4,50 m

Überbrückung liefern, aufstellen, abbauen und abtransportieren.

Leistungsort: Gebäudeein- und -ausgänge, Fassade Giebel SW
Menge: 5,000 m

**01.01.0040 Überbrückung, Gebrauchsüberlassung**
Überbrückung von Durchfahrten u. dgl.;
Gebrauchsüberlassung.

Gebrauchsüberlassung: 20 Wochen
Menge: 100,000 mWo

**01.01.0050 Schutzdach an Arbeitsgerüst**
Schutzdach an Arbeitsgerüsten gemäß DIN 4420-1,
mit vertikaler oder geneigter Bordwand,
in der ersten Gerüstebene herstellen,
mit Rieselschutzfolie.

Höhe Bordwand: mind. 0,60 m

Schutzdach mit Bordwand liefern, aufbauen, abbauen und abtransportieren.

Leistungsort: Gebäudeein- und -ausgänge, Fassade NW
Menge: 5,000 m

**01.01.0060 Schutzdach, Gebrauchsüberlassung**
Schutzdach Gebrauchsüberlassung.

Gebrauchsüberlassung: 20 Wochen
Menge: 100,000 mWo

**01.01.0070 Gerüstankerstopfen einsetzen, abdecken und beiarbeiten**
Gerüstankerhülsen bei Gerüstabbau mit Gerüstankerstopfen versenkt zur Fassadenoberfläche schließen sowie mit beigestelltem Werkstoff (Füllstoff und Farbe) abdecken und beiarbeiten.
Liefern und fachgerecht einbauen, einschließlich erforderlicher Anpaß- und Nebenarbeiten.
Menge: 100,000 Stck

**01.01.0080 Gerüstumbau für Dritte**
Gerüstumbau (eigene Arbeits- und Schutzgerüste)
für Zwecke anderer Unternehmer.
Art des Gerüstes: Fassadengerüst
Der Umbau erfolgt ausschließlich auf Anforderung und nach Erfordernis.
Menge: 50,000 m2

**01.01.0090 Schutzzaun, Einzelelem., verz.Stahlrohrrahm., h= 2,0 m, auf-/abbauen**
Schutzzaun, auf befestigtem und unbefestigtem Untergrund,
aufstellen und nach Abschluss aller Bauarbeiten wieder abbauen,
einschließlich Transport.

Ausführung in Einzelelementen mit verzinktem Stahlrohrrahmen und Vergitterung mit Standfüßen aus Beton,
einschließlich Verankerung der Bauzaunfelder untereinander durch Verbindungsmittel nach Unternehmervorschlag,
zur Vermeidung des Heraushebens durch Unbefugte.
Zaunoberkante über Boden 2,00 m.
Abrechnung nach lfm Zaunlänge.

Leistungsort: Abgrenzung Baustelle / Gerüst zur Freifläche und Schulhof, Teilflächen Fassade SO, Teil 1 2/2 und Teil 2 anteil.
Menge: 70,000 m

**01.01.0100 Schutzzaun, Einzelelem., verz.Stahlrohrrahm., h= 2,0 m, vorhalten**
Schutzzaun aus Einzelelementen mit verzinktem Stahlrohrrahmen mit Vergitterung,
mit Stützfüßen aus Beton,
incl. sämtlicher Verbindungen, Kupplungen etc.,
vorhalten und unterhalten.
Zaunhöhe: 2,0 m

Abrechnung nach Meter x Wochen,
kalkuliert wird eine Vorhaltedauer von 20 Wochen.
Menge: 1400,000 mWo

**01.01.0110 Bauzauntor, innerhalb Bauzaun, m. Laufrollen, Kette und Zahlenschloss**
Bauzauntor, innerhalb Bauzaun,
Breite über 2 Zaunfelder,
Höhe wie Bauzaun,
mit Laufrollen, Kette und verschließbar mit Zahlenschloss,
aufstellen und nach Abschluss aller Bauarbeiten wieder abbauen,
einschließlich Transport.

Leistungsort: Abgrenzung Baustelle / Gerüst zur Freifläche und Schulhof, Teilflächen Fassade SO, Teil 1 2/2 und Teil 2 anteil.
Menge: 2,000 Stck

**01.01.0120 Bauzauntor, Vorhaltung**
Bauzauntor, innerhalb Bauzaun,
Breite über 2 Zaunfelder,
mit Laufrollen, Kette und verschließbar mit Zahlenschloss,
vorhalten und unterhalten.

Abrechnung nach Stück x Wochen,
kalkuliert wird eine Vorhaltedauer von 20 Wochen.
Menge: 40,000 StWo

#### Abschnitt 01.02 Treppenturm

**01.02.0010 Treppenturm, vorgebaut, Arbeitshöhe: 16 m**
Treppenturm gemäß DIN EN 12811-1,
vorgebaut vor Fassadengerüst, inkl. Doppelhandlauf
und Stirngeländer.
Laufbreite: 0,6 m
Lastklasse: 4
Grundfläche: ca. 2,50/2,50 m
Arbeitshöhe: 16 m
Montageort: Fassade NW, nach Absprache

Leistungsort: Teilflächen Fassade SO, Teil 1 2/2 und Teil 2 anteil.
Menge: 35,000 m
DIN276 neu: 392

**01.02.0020 Treppenturm, vorgebaut, Gebrauchsüberl.**
Treppenturm, vorgebaut;
Gebrauchsüberlassung.
Gebrauchsüberlassung: 20 Wochen
Menge: 700,000 mWo
DIN276 neu: 392
